# Leistungsbeschreibung (GAEB DA XML 3.2, DA81)
Projekt: Projekt
Währung: EUR
Erstellt mit: myview DataGenerator GAEB, myview-GAEB-DA-XML-Export, 26.04.2024

## LV Bezeichnung
Datum: 26.04.2024

### 01 Leuchten

#### 01.01 Lichtbandsysteme

##### 01.01.01 Lichtbandsysteme

**01.01.01.001 ClickLUX 2.0 SL 4000-90 EM-EB**
LED-Lichtbandsystem ClickLUX 2.0 SL 4000-90 EM-EB
11.000 lm | 56 W | 1528 mm

Universell einsetzbares, hocheffizientes LED-Lichtbandmodul für den Innenbereich. Hochwertiges Gehäuse aus Aluminium. Lichtverteilung symmetrisch. Gleichmäßige, flickerfreie Ausleuchtung. Einfache, schnelle Montage an Tragschienen von u.a. Siteco, Ridi, Regiolux, Philips, Ludwig, Zumtobel, Trilux. Freigabe weiterer Hersteller auf Anfrage (aktuelle Kompatibilitätsliste unter www.lichtline.com). Mit Phasenwechsel und drei Leistungsstufen. Für Leerfelder sind Leermodule und Verbindungskabel erhältlich. Anschluss mit ClickLUX Anschlussstecker. Montageklammern und Betriebsgerät sind verschiebbar auf der Leuchte befestigt. Geeignet als Ersatz für ein konventionelles ein- oder zweiflammiges T8/T5-Lichtbandsystem. Optimale Lichtlenkung und reduzierte Blendung durch präzise Linsenoptik. Leuchte mit integrierter Durchgangsverdrahtung für das Aneinanderreihen von weiteren Leuchten. Lichtsteuerung via DALI möglich. Die Verpackung besteht aus recyclefähigem Karton, kunsttofffrei. Notleuchte mit eingebauter Einzelbatterie.

Abstrahlwinkel: 90° x 90°
Farbtemperatur: 4.000 K
Farbwiedergabeindex: > 80
Lichtausbeute: 196 lm/W
Systemleistung: 56 W
Leuchtenlichtstrom: 11.000 lm
Lichtaustritt: direkt
Abstrahlcharakteristik: symmetrisch
Effizienzklasse der Lichtquelle:
UGR längs:
20,4
UGR quer: 19,9
Dimmbar: ja

Art der Dimmung:  DALI
Anschlussart: Stecker, 7-polig
Spannungsbereich [AC]: 220 - 240 V AC, 50/60 Hz
Schutzklasse: I
Schutzart: IP40
Schlagfestigkeit: IK05
Mittlere Nutzlebensdauer [L80,B50] bei 25°C: 80000 h
Betriebstemperatur: 0 bis +50 °C
Module per LSS B16A: 20
Module per LSS C16A: 33
Gehäusematerial: Aluminium
Gehäusefarbe: Aluminium
Abdeckung: klar
Material der Abdeckung: PC
Länge x Breite x Höhe: 1.528 x 67 x 28 mm
Gewicht: 2,7 kg
CE-Kennzeichnung: ja
D-Kennzeichnung: ja
Artikelbezeichnung: ClickLUX 2.0 SL 4000-90 EM-EB
Artikelnummer: 701540561009
Menge: 6,000 Stück
